# 1000000146/000000136204 - 1092_044-FL Erneuerung Krefelder S
Angebotsaufforderung (GAEB DA XML 3.1, DA83)
Projekt: Angebotsaufforderung
Währung: EUR
Auftraggeber: SWK MOBIL GmbH, St. Töniser Str. 124, 47804 Krefeld, Deutschland, Ansprechpartner Dominik, Johannes, Telefon 02151/98--2724, E-Mail Johannes.Dominik@swk.de
Erstellt mit: AVA@SAP Version 6.00.021, GAEB-Export, 07.11.2025

## Leistungsverzeichnis 1000000146/000000136204

### 1 FL_Krefelder_Str_V8

*Hinweis*
Vertragliche Regelung (Vergabe)

SWK MOBIL GmbH

Erneuerung Fahrleitungsanlage Krefelder Str.

Ausschreibungsunterlagen

Fahrleitungsanlage

Auftraggeber:

SWK MOBIL GmbH

St. Töniser Str. 124
47804 Krefeld

Projekterarbeitung:

bt-plan
Fritz-Vomfelde Straße 6
40547 Düsseldorf

Hinweis

Die Preise für Kabel, Leitungen, Metall etc. sind auf der Basis von

780 EUR / 100 kg Kupfer
820 EUR / 1 kg Silber (verarbeitet)

zu kalkulieren. Der Abrechnungspreis wird auf der Grundlage der deutschen Metallnotierungen, unterer Wert der Notierung der NE-Metallverarbeiter, vom fünften Tag nach dem Datum des Auftragsschreibens ermittelt. Mit Schlussrechnung ist der Unterschied entsprechend gegenzurechnen.

Soweit technisch möglich ist generell halogenfreies Material zu verwenden.

#### 1.01 Kettenwerke

##### 1.01.01 Fahrdraht

**1.01.01.0001 Rillenfahrdraht Valthermo 100 liefern**
Rillenfahrdraht Valthermo 100 liefern

Valthermo entsprechend DIN EN 50149
liefern, lagern, transportieren
Menge: 1000,000 m

**1.01.01.0002 Rillenfahrdraht Valthermo 100 montieren**
Rillenfahrdraht Valthermo 100 montieren (nachts)

Rillenfahrdraht Valthermo 100, in den nächtlichen Betriebspausen
betriebsbereit montieren
Menge: 1000,000 m

##### 1.01.02 Bronzeseil

**1.01.02.0001 Bronzeseil, 35 mm²**
Bronzeseil, 35 mm²

7x2,5 - drähtig, DIN 48 201, aus Bz II, für
Verspannungen usw. liefern, lagern, transportieren
Menge: 100,000 m

**1.01.02.0002 Bronzeseil, 50 mm²**
Bronzeseil, 50 mm²

19x1,8 - drähtig, DIN 48 201, aus Bz II, für
Verspannungen, Endverankerungen usw. liefern, lagern,
transportieren
Menge: 50,000 m

##### 1.01.03 Sonstige Seile

**1.01.03.0001 Kunststoffseil, 9 mm²**
Kunststoffseil, 9 mm²

aus Polyester mit PVC-Mantel, für Hänger z. B.
im Querfeld, am Kurvenabzug und Streckentrenner usw.
liefern, lagern, transportieren
Menge: 25,000 m

##### 1.01.04 Elektrische Verbindung

**1.01.04.0001 Elektrische Verbindung System-Nr.: 70 54**
Elektrische Verbindung System-Nr.: 70 54 01

für Flachkette FD/FD, kompl. einschl. Kupferseil (Länge
ca 4m), Rohr  und Anschlußklemmen (hochstromfest,
3-laschig)  inkl. erforderlichen Zubehör,Rohr am Seil
mit Edelstahlbindern mit Kugelfixierung befestigen
(Befestigungsabstand 0,5 m)
Liefern, lagern, transportieren und betriebsbereit
montieren
Menge: 1,000 Stck

**1.01.04.0002 Elektrische Verbindung System-Nr.: 70 54**
Elektrische Verbindung System-Nr.: 70 54 01 (nachts)

für Flachkette FD/FD, kompl. einschl. Kupferseil (Länge
ca 4m), Rohr  und Anschlußklemmen (hochstromfest,
3-laschig)  inkl. erforderlichen Zubehör,Rohr am Seil
mit Edelstahlbindern mit Kugelfixierung befestigen
(Befestigungsabstand 0,5 m)
Liefern, lagern, transportieren und  in den nächtlichen
Betriebspausen betriebsbereit montieren
Menge: 5,000 Stck

##### 1.01.05 Stoßklemmen

**1.01.05.0001 Fahrdraht - Stoßklemme System-Nr.: 70 58**
Fahrdraht - Stoßklemme System-Nr.: 70 58 01

liefern, lagern, transportieren und betriebsbereit
montieren
Menge: 2,000 Stck

**1.01.05.0002 Fahrdraht - Stoßklemme System-Nr.: 70 58**
Fahrdraht - Stoßklemme System-Nr.: 70 58 01 (nachts)

liefern, lagern, transportieren und in den nächtlichen
Betriebspausen betriebsbereit montieren
Menge: 2,000 Stck

#### 1.02 Verspannungen

##### 1.02.01 Querverspannungen

**1.02.01.0001 Querverspannung, nachts System-Nr.: 71 0**
Querverspannung, nachts System-Nr.: 71 01 01

ohne Seilanteile liefern, lagern, transportieren und in
den nächtlichen Betriebspausen betriebsbereit montieren
Menge: 2,000 Stck

**1.02.01.0002 Y - Verspannung nachts System-Nr.: 71 01**
Y - Verspannung nachts System-Nr.: 71 01 01 Typ III

ohne Seilanteile liefern, lagern, transportieren und in
den nächtlichen Betriebspausen betriebsbereit montieren
Menge: 1,000 Stck

##### 1.02.02 FD-Stützpunkte

**1.02.02.0001 FD-Sützpunkt System-Nr.: 71 15 01**
FD-Sützpunkt System-Nr.: 71 15 01

in der Gerade und feste Fahrleitung liefern, lagern,
transportieren und betriebsbereit montieren
Menge: 1,000 Stck

**1.02.02.0002 FD-Sützpunkt, nachts System-Nr.: 71 15 0**
FD-Sützpunkt, nachts System-Nr.: 71 15 01

in der Gerade und für feste Fahrleitung liefern,
lagern, transportieren und in den nächtlichen
Betriebspausen betriebsbereit montieren
Menge: 1,000 Stck

**1.02.02.0003 FD-Sützpunkt System-Nr.: 71 15 02**
FD-Sützpunkt System-Nr.: 71 15 02

in der Kurve und feste Fahrleitung liefern, lagern,
transportieren und betriebsbereit montieren
Menge: 1,000 Stck

**1.02.02.0004 FD-Sützpunkt, nachts System-Nr.: 71 15 0**
FD-Sützpunkt, nachts System-Nr.: 71 15 02

in der Kurve und für feste Fahrleitung liefern,
lagern, transportieren und in den nächtlichen
Betriebspausen betriebsbereit montieren
Menge: 1,000 Stck

**1.02.02.0005 FD-Sützpunkt System-Nr.: 71 15 03**
FD-Sützpunkt System-Nr.: 71 15 03

in der Gerade und feste Fahrleitung liefern, lagern,
transportieren und betriebsbereit montieren
Menge: 2,000 Stck

**1.02.02.0006 FD-Sützpunkt, nachts System-Nr.: 71 15 0**
FD-Sützpunkt, nachts System-Nr.: 71 15 03

für 2 Fahrdrähte in der Kurve und für feste Fahrleitung
 liefern, lagern, transportieren und in den nächtlichen
Betriebspausen betriebsbereit montieren
Menge: 1,000 Stck

##### 1.02.03 Seilgleiter

**1.02.03.0001 Seilgleiter System-Nr.: 71 16 01**
Seilgleiter System-Nr.: 71 16 01

ohne Seil liefern, lagern, transportieren
und betriebsbereit montieren
Menge: 2,000 Stck

**1.02.03.0002 Seilgleiter, nachts System-Nr.: 71 16 01**
Seilgleiter, nachts System-Nr.: 71 16 01

ohne Seil  liefern, lagern, transportieren und
in den nächtlichen Betriebspausen betriebsbereit
montieren
Menge: 1,000 Stck

**1.02.03.0003 Seilgleiter 2FD System-Nr.: 71 16 01**
Seilgleiter 2FD System-Nr.: 71 16 01

ohne Seil für Doppelfahrdraht liefern, lagern,
transportieren und betriebsbereit montieren
Menge: 5,000 Stck

**1.02.03.0004 Seilgleiter 2FD, nachts System-Nr.: 71 1**
Seilgleiter 2FD, nachts System-Nr.: 71 16 01

ohne Seil für Doppelfahrdraht liefern, lagern,
transportieren und in den nächtlichen Betriebspausen
betriebsbereit montieren
Menge: 20,000 Stck

**1.02.03.0005 Seilgleiter - Aufhängung System-Nr.: 71**
Seilgleiter - Aufhängung System-Nr.: 71 16 02 Typ I

am Ausleger mit Rolle, für GFK-Stab  liefern,
lagern, transportieren und betriebsbereit montieren
Menge: 15,000 Stck

**1.02.03.0006 Seilgleiter - Aufhängung nachts System-N**
Seilgleiter - Aufhängung nachts System-Nr.: 71 16 02 Typ I

am Ausleger mit Rolle, für GFK-Stab  liefern,
lagern, transportieren und in den nächtlichen Betriebspausen betriebsbereit montieren
Menge: 5,000 Stck

**1.02.03.0007 Seilgleiter - Aufhängung System-Nr.: 71**
Seilgleiter - Aufhängung System-Nr.: 71 16 03 Typ II

am Ausleger gleitend, für GFK-Stab liefern,
lagern, transportieren und betriebsbereit montieren
Menge: 1,000 Stck

**1.02.03.0008 Seilgleiter - Aufhängung nachts System-N**
Seilgleiter - Aufhängung nachts System-Nr.: 71 16 03 Typ II

am Ausleger gleitend, für GFK-Stab liefern,
lagern, transportieren und in den nächtlichen Betriebspausen betriebsbereit montieren
Menge: 1,000 Stck

**1.02.03.0009 Seilgleiter - Aufhängung, System-Nr.: 71**
Seilgleiter - Aufhängung, System-Nr.: 71 16 05

am Seil mit Rolle liefern, lagern, transportieren und
betriebsbereit montieren
Menge: 3,000 Stck

**1.02.03.0010 Seilgleiter - Aufhängung nachts, System-**
Seilgleiter - Aufhängung nachts, System-Nr.: 71 16 05

am Seil mit Rolle liefern, lagern, transportieren und in den nächtlichen Betriebspausen betriebsbereit montieren
Menge: 1,000 Stck

#### 1.03 Ausleger

##### 1.03.01 Einfachausleger Einfach-FL

**1.03.01.0001 Einfach-Ausleger 1 Nackenseil System-Nr.**
Einfach-Ausleger 1 Nackenseil System-Nr.: 72 01 01

mit GFK-Stab 55 mm, liefern, lagern, transportieren und
betriebsbereit montieren
Menge: 2,000 Stck

**1.03.01.0002 Einfach-Ausleger 1 Nackenseil nachts Sys**
Einfach-Ausleger 1 Nackenseil nachts System-Nr.: 72 01 01

mit GFK-Stab 55 mm, liefern, lagern, transportieren und in den nächtlichen
Betriebspausen betriebsbereit montieren
Menge: 2,000 Stck

**1.03.01.0003 Einfach-Ausleger 2 Nackenseile System-Nr**
Einfach-Ausleger 2 Nackenseile System-Nr.: 72 01 03

mit GFK-Stab 55 mm,liefern, lagern, transportieren und
betriebsbereit montieren
Menge: 5,000 Stck

**1.03.01.0004 Einfach-Ausleger 2 Nackenseile nachts Sy**
Einfach-Ausleger 2 Nackenseile nachts System-Nr.: 72 01 03

mit GFK-Stab 55 mm,liefern, lagern, transportieren und in den nächtlichen
Betriebspausen betriebsbereit montieren
Menge: 4,000 Stck

##### 1.03.02 Seitenhalter

**1.03.02.0001 Seitenhalter System-Nr.: 72 58 02**
Seitenhalter System-Nr.: 72 58 02

mit Gelenkhaken am Auslegerstab, liefern, lagern,
transportieren und betriebsbereit montieren
Menge: 10,000 Stck

**1.03.02.0002 Seitenhalter, nachts System-Nr.: 71 23 0**
Seitenhalter, nachts System-Nr.: 71 23 01

mit Befestigung am Seil, Armnutzlänge 815 mm,liefern,
lagern, transportieren und in den nächtlichen
Betriebspausen betriebsbereit montieren
Menge: 5,000 Stck

#### 1.04 Bogenabzüge

##### 1.04.01 Kurvenabzüge 1-gleisig Einfach-FL

**1.04.01.0001 Kurvenabzug System-Nr.: 73 01 01**
Kurvenabzug System-Nr.: 73 01 01

für Einfachfahrleitung, über 1 Gleis, ohne Seilanteile
liefern, lagern, transportieren und betriebsbereit
montieren
Menge: 1,000 Stck

**1.04.01.0002 V - Seitenhalter, System-Nr.: 73 50 03**
V - Seitenhalter, System-Nr.: 73 50 03

bei FD-Ablenkung über 14°, ohne Seilanteile mit
Seitenhalter und Dreilochverbindungslasche
liefern, lagern, transportieren und betriebsbereit
montieren
Menge: 1,000 Stck

**1.04.01.0003 Kurvenabzug, nachts System-Nr.: 73 01 01**
Kurvenabzug, nachts System-Nr.: 73 01 01

für Einfachfahrleitung, über 1 Gleis, ohne Seilanteile
liefern, lagern, transportieren und in den nächtlichen
Betriebspausen betriebsbereit montieren
Menge: 1,000 Stck

#### 1.05 Abfangungen und Befestigungen

##### 1.05.01 feste Abfangungen

**1.05.01.0001 feste Abfangung 1FD, nachts System-Nr.:**
feste Abfangung 1FD, nachts System-Nr.: 74 01 01

für 1 Fahrdraht, mit Abspannklemme, 3-fach isoliert,
ohne Seilanteile liefern, lagern, transportieren und in
den nächtlichen Betriebspausen betriebsbereit montieren
Menge: 2,000 Stck

##### 1.05.02 bewegliche Abfangung

**1.05.02.0001 Federspannsystem 10 kN (750mm) System-Nr**
Federspannsystem 10 kN (750mm) System-Nr.: 74 02 02

als automatische Nachspannvorrichtung mit 10 kN
Spannkraft
zur Gewährleistung einer konstanten Zugkraft inkl.
Anbauvorrichtung entsprechend der statischen
Erfordernisse
Liefern, lagern, transportieren und betriebsbereit
montieren

Einschließlich der notwendigen Hilfsmittel bzw. -
konstruktionen
(z. B. Hilfsanker) sowie Geräte und Fahrzeuge
Menge: 1,000 Stck

**1.05.02.0002 Federspannsystem 10 kN (750mm) System-Nr**
Federspannsystem 10 kN (750mm) System-Nr.: 74 02 02 (nachts)

als automatische Nachspannvorrichtung mit 10 kN
Spannkraft
zur Gewährleistung einer konstanten Zugkraft inkl.
Anbauvorrichtung entsprechend der statischen
Erfordernisse
Liefern, lagern, transportieren und in den nächtlichen
Betriebspausen betriebsbereit montieren

Einschließlich der notwendigen Hilfsmittel bzw. -
konstruktionen
(z. B. Hilfsanker) sowie Geräte und Fahrzeuge
Menge: 1,000 Stck

##### 1.05.03 Mastseilschlaufe

**1.05.03.0001 Mastseilschlaufe System-Nr.: 74 06 01**
Mastseilschlaufe System-Nr.: 74 06 01

ohne Seilanteile liefern, lagern, transportieren und
betriebsbereit montieren
Menge: 10,000 Stck

**1.05.03.0002 Mastseilschlaufe nachts System-Nr.: 74 0**
Mastseilschlaufe nachts System-Nr.: 74 06 01

ohne Seilanteile liefern, lagern, transportieren und in
den nächtlichen Betriebspausen betriebsbereit montieren
Menge: 18,000 Stck

##### 1.05.04 Gelenkbock mit Drehgelenk (einfach/Spann

*Hinweis*
Gelenkbock mit Drehgelenk
(einfach/Spannband)

**1.05.04.0001 Gelenkbock mit Drehgelenk (Spannb.) Syst**
Gelenkbock mit Drehgelenk (Spannb.) System-Nr.: 74 10 01

einseitiger Anschluß, Gabel mit Bolzen
liefern, lagern, transportieren und
betriebsbereit montieren
Menge: 4,000 Stck

**1.05.04.0002 Gelenkbock mit Drehgelenk (Spannb.) nach**
Gelenkbock mit Drehgelenk (Spannb.) nachts System-Nr.: 74 10 01

einseitiger Anschluß, Gabel mit Bolzen liefern, lagern,
transportieren und in den nächtlichen Betriebspausen
betriebsbereit montieren
Menge: 8,000 Stck

##### 1.05.05 Traverse am Rundmast

**1.05.05.0001 Drehgelenk (1* zweif.) Traverse, Rundmas**
Drehgelenk (1* zweif.) Traverse, Rundmast, System 74 17 01

mit Schraubenbefestigung für Doppelausleger mit
zweifachem Anschluß auf einer Seite am Rundmast, mit
Gabel-Anschluß liefern, lagern, transportieren und
betriebsbereit montieren
Menge: 1,000 Stck

**1.05.05.0002 Drehgelenk (1* zweif.) Traverse, Rundmas**
Drehgelenk (1* zweif.) Traverse, Rundmast, System 74 17 01 (nachts)

mit Schraubenbefestigung für Doppelausleger mit
zweifachem Anschluß auf einer Seite am Rundmast, mit
Gabel-Anschluß liefern, lagern, transportieren und in
den nächtlichen Betriebspausen betriebsbereit montieren
Menge: 1,000 Stck

#### 1.06 Elektrische Einrichtungen

##### 1.06.01 Hörnertrennschalter

**1.06.01.0001 Hörnertrennschalter System-Nr.: 75 01 01**
Hörnertrennschalter System-Nr.: 75 01 01 (Rundmast) (nachts)

auf Traverse, isoliert aufgebaut Anschluß der Kabel am
Hörnertrennschalter und an der Fahrleitung bzw Tragseil
mit dem AG vor Montagebeginn festlegen. Liefern,
lagern, transportieren und in den nächtlichen
Betriebspausen betriebsbereit montieren
Menge: 1,000 Stck

**1.06.01.0002 Einfach - Gestänge System-Nr.: 75 01 10**
Einfach - Gestänge System-Nr.: 75 01 10

Gestänge aus GFK-Stäben Befestigung an der Gebäudeaußenwand
liefern, lagern, transportieren und in betriebsbereit montieren.
Menge: 1,000 Stck

**1.06.01.0003 Hebelantrieb System-Nr.: 75 01 12**
Hebelantrieb System-Nr.: 75 01 12

Befestigung an der Gebäudeaußenwand
liefern, lagern, transportieren und in betriebsbereit montieren
Menge: 1,000 Stck

##### 1.06.02 Streckentrenner

**1.06.02.0001 Streckentrenner mit Aufhängung 2FD Syste**
Streckentrenner mit Aufhängung 2FD System-Nr.: 75 02 01j (nachts)

für 2 Fahrdrähte jedoch ohne Tragseil einschließlich
2 Verschleissdrähten (0,5 m), mit Aufhängung
an Verspannung, Liefern,
lagern, transportieren und in den nächtlichen
Betriebspausen betriebsbereit montieren
Menge: 1,000 Stck

#### 1.07 Maste

##### 1.07.01 Stahlmaste, rund, konisch

**1.07.01.0001 Stahlmast konisch rund 8 kN - 10,5m**
Stahlmast konisch rund 8 kN - 10,5m

konisch runder Rohrmast. Mast glatt, rund, konisch, geschlossener Kopf, zulässige Durchbiegung 1,5 %.  Stahl St 37-2 nach DIN 17 100, feuerverzinkt 80-120 µm nach DIN 50 976.
Komplett liefern.

max. Zopfdurchmesser: 248mm
max. Fußdurchmesser: 358mm

Spitzenzug:  8 kN
Gesamtlänge: 10,5 m
Menge: 8,000 Stck

**1.07.01.0002 Stahlmast konisch rund 8 kN - 10,4m**
Stahlmast konisch rund 8 kN - 10,4m

konisch runder Rohrmast. Mast glatt, rund, konisch, geschlossener Kopf, zulässige Durchbiegung 1,5 %. Stahl St 37-2 nach DIN 17 100, feuerverzinkt 80-120 µm nach DIN 50 976.
Komplett liefern.

max. Zopfdurchmesser: 263mm
max. Fußdurchmesser: 358mm

Spitzenzug:  8 kN
Gesamtlänge: 10,4 m
Menge: 1,000 Stck

**1.07.01.0003 Stahlmast konisch rund 10 kN - 10,5m**
Stahlmast konisch rund 10 kN - 10,5m

konisch runder Rohrmast. Mast glatt, rund, konisch, geschlossener Kopf, zulässige Durchbiegung 1,5 %. Stahl St 37-2 nach DIN 17 100, feuerverzinkt 80-120 µm nach DIN 50 976.
Komplett liefern.

max. Zopfdurchmesser: 263mm
max. Fußdurchmesser: 358mm

Spitzenzug:  10 kN
Gesamtlänge: 10,5 m
Menge: 1,000 Stck

**1.07.01.0004 Stahlmast konisch rund 14 kN - 10,7m**
Stahlmast konisch rund 14 kN - 10,7m

konisch runder Rohrmast. Mast glatt, rund, konisch, geschlossener Kopf, zulässige Durchbiegung 1,5 %. Stahl St 37-2 nach DIN 17 100, feuerverzinkt 80-120 µm nach DIN 50 976.
Komplett liefern.

max. Zopfdurchmesser: 263mm
max. Fußdurchmesser: 358mm

Spitzenzug:  14 kN
Gesamtlänge: 10,7 m
Menge: 1,000 Stck

**1.07.01.0005 Stahlmast konisch rund 12 kN - 13,5m**
Stahlmast konisch rund 12 kN - 13,5m

konisch runder Rohrmast. Mast glatt, rund, konisch, geschlossener Kopf, zulässige Durchbiegung 1,5 %. Stahl St 37-2 nach DIN 17 100, feuerverzinkt 80-120 µm nach DIN 50 976.
Komplett liefern.

max. Zopfdurchmesser: 263mm
max. Fußdurchmesser: 358mm

Spitzenzug:  12 kN
Gesamtlänge: 13,5 m
Menge: 1,000 Stck

**1.07.01.0006 Stahlmast konisch rund 16 kN - 13,5m**
Stahlmast konisch rund 16 kN - 13,5m

konisch runder Rohrmast. Mast glatt, rund, konisch, geschlossener Kopf, zulässige Durchbiegung 1,5 %. Stahl St 37-2 nach DIN 17 100, feuerverzinkt 80-120 µm nach DIN 50 976.
Komplett liefern.

max. Zopfdurchmesser: 263mm
max. Fußdurchmesser: 358mm

Spitzenzug:  16 kN
Gesamtlänge: 13,5 m
Menge: 1,000 Stck

##### 1.07.02 Mastanstrich

**1.07.02.0001 Mastanstrich (Voranstrich DB702)**
Mastanstrich (Voranstrich DB702)

Als Voranstrich ist ein Deckanstrich im Farbton
 DB702 grau (Farbtyp: Ching - Alvite Color Eisenglimmer
oder gleichwertig) auf den Mast aufzutragen,
einschließlich
Lieferung der Farbe  sowie aller erforderlichen
Nebenarbeiten
Menge: 14,000 Stck

**1.07.02.0002 Mastanstrich (Deckanstrich DB703)**
Mastanstrich (Deckanstrich DB703)

Vor der Endabnahme  ist ein Deckanstrich im Farbton
DB703dunkelgrau (Farbtyp: Ching - Alvite Color
Eisenglimmer oder gleichwertig) sowie einen Graffiti-
Schutz (ca 3m) auf den Mast aufzutragen, einschließlich
Lieferung der Farbe und des Graffiti-Schutzes sowie
aller erforderlichen Nebenarbeiten
Menge: 14,000 Stck

*Hinweis: Hinweis*
In den Masten müssen alle notwendigen Bohrungen und

In den Masten müssen alle notwendigen Bohrungen und
Aussparungen vorhanden sein, Konstruktionszeichnungen
sind vom AN zu erstellen.

##### 1.07.03 Typenschild / Bake

**1.07.03.0001 Masttypenschild**
Masttypenschild

Anhand der Masttabelle ist ein Typenschild nach Vorgabe des AG zu stempeln
und in einer Höhe von 1,5m über Erdaustritt (d.h.
Masttabelle: ht+e+1,5m) am Mast dauerhaft durch Nieten
zu befestigen. Das Schild und die Befestigung müssen
korrosionsbeständig sein.
liefern, lagern, transportieren und betriebsbereit
montieren
Menge: 14,000 Stck

##### 1.07.04 Einmessung/Zeichnung

*Hinweis: Hinweis*
Koordinaten werden vom AG übergeben.

Koordinaten werden vom AG übergeben.
Die bauzeitliche Sicherung der Punkte, d. h.
zusätzliche Sicherungspunkte für  Fundamente und zum
Stellen der Maste einschließlich aller erforderlichen
Nebenarbeiten liegt in der Verantwortung des AN

Anfertigen von Absteck- und Einmessungsplänen der
Maststandorte inkl. der Sicherungspunkte

Eingeschlossen sind alle erforderlichen Nebenleistungen
inkl. Vermarkungsarbeiten und Vermarkungsmaterial,
sowie die Messkonzepte und Dokumentationen.

Der gesamte Aufwand muss in die Einheitspreise
eingerechnet werden!

**1.07.04.0001 Einmessung Mast**
Einmessung Mast

nach Fertigstellung Fundament
Koordinaten abstecken und einmessen, inkl.
Hilfspunkte auf dem Stahlrohr

Endgültige Einmessung des Standortes sichern
einschl. aller erforderlichen Nebenarbeiten und
Gebühren
Menge: 14,000 Stck

**1.07.04.0002 Einmessung Mast (Revision)**
Einmessung Mast (Revision)

nach dem Stellen und die Koordinaten im Ascii Format
als Revisionsunterlage dem AG zur Verfügung stellen
einschl. aller erforderlichen Nebenarbeiten und
Gebühren
Menge: 14,000 Stck

**1.07.04.0003 Mastfertigungszeichnung**
Mastfertigungszeichnung

Erstellen von Fertigungszeichnungen mit Angabe der Lage
und Größe von Aussparungen, Masttür mit zugehöriger
statischer Verstärkung, Bohrungen bzw. Gewindebohrungen
für alle Masttypen.
Achtung: Wenn Masttüren erforderlich sind, muß im
Bereich der Masttür der Mast verstärkt werden.
Achtung: Aussparungen für Gegenrichtung
spiegelbildlich.
Bei Gemeinschaftsmasten müssen die Befestigungen
der Leuchten berücksichtigt werden.
Bei identischen Masten ist nur eine Zeichnung mit
Angabe der entsprechenden Mastnummern erforderlich.
Menge: 4,000 Stck

##### 1.07.05 Montage/Transport

**1.07.05.0001 Mastmontage**
Mastmontage

transportieren im Baustellenbereich, aufstellen und
entsprechend der Belastung ausrichten
Der Raum zwischen Mast und ca. 20 cm unter der
Oberkante des Stahlrohres mit Sand (einschlämmen) oder
Basaltsplit verfüllen und ordnungsgemäß verdichten
 Die oberen 20cm werden mit Beton C20/C25 verfüllt
(Betonkappe) einschl. Lieferung des Materials zum
Verdichten und der Betonkappe sowie aller
erforderlichen Nebenarbeiten und Absicherung der
Fundamente bis zur Wiederherstellung der Oberfläche

Zum Aufstellen des Mastes sind  fest mit dem Mast
verschraubte Montageösen  "Montagehilfe" (beidseitig)
zu verwenden.
Die Kosten für zusätzliche Bohrungen im Mast sowie
einen
Steiger zum demontieren der Ösen nach dem Stellen des
Mastes sind in den Einheitspreis einzurechnen.
Menge: 5,000 Stck

**1.07.05.0002 Mastmontage (nachts)**
Mastmontage (nachts)

transportieren im Baustellenbereich, aufstellen und
entsprechend der Belastung ausrichten
Der Raum zwischen Mast und ca. 20 cm unter der
Oberkante des Stahlrohres mit Sand (einschlämmen) oder
Basaltsplit verfüllen und ordnungsgemäß verdichten
 Die oberen 20cm werden mit Beton C20/C25 verfüllt
(Betonkappe) einschl. Lieferung des Materials zum
Verdichten und der Betonkappe sowie aller
erforderlichen Nebenarbeiten und Absicherung der
Fundamente bis zur Wiederherstellung der Oberfläche in
den nächtlichen Betriebspausen

Zum Aufstellen des Mastes sind  fest mit dem Mast
verschraubte Montageösen  "Montagehilfe" (beidseitig)
zu verwenden.
Die Kosten für zusätzliche Bohrungen im Mast sowie
einen
Steiger zum demontieren der Ösen nach dem Stellen des
Mastes sind in den Einheitspreis einzurechnen.
Menge: 7,000 Stck

**1.07.05.0003 Einsatztiefe prüfen**
Einsatztiefe prüfen

bei vorhandenen Fundamenten (durch Tiefbauunternehmer vorab erstellt) vor dem Stellen der Maste
Menge: 13,000 Stck

##### 1.07.06 Prov. Maste

**1.07.06.0001 Provisorischer Mast 12 kN/11,6m**
Provisorischer Mast 12 kN/11,6m

Mobilfundament (rund Ø max. 2,2 m) inkl. Mast

Liefern, Laden, antransportieren frei Baustelle und
betriebsfertig aufstellen

Nach Beendigung der Arbeiten Mast inkl. Mobilfundament
demontieren, abbauen, laden und abtransportieren und
Oberfläche wieder herstellen

Spitzenzug:  12 kN
Länge über SO:  11,6 m
Menge: 2,000 Stck

#### 1.08 Demontage

##### 1.08.01 Fahrleitung

**1.08.01.0001 Demontage Fahrdraht (nachts)**
Demontage Fahrdraht (nachts)

kompl. inkl. Trenner, Kabel usw. in den nächtlichen
Betriebspausen, Maste sind in dieser Position nicht
enthalten, einschließlich Gestellung der notwendigen
Geräte, Fahrzeuge und Maschinen
Menge: 1000,000 m

##### 1.08.02 Verspannungen, Querfelder, Ausleger usw.

**1.08.02.0001 Demontage Abfangung**
Demontage Abfangung

für Fahrdraht bzw. Tragseil komplett demontieren.
Menge: 2,000 Stck

**1.08.02.0002 Demontage Abfangung (nachts)**
Demontage Abfangung (nachts)

für Fahrdraht bzw. Tragseil komplett demontieren
in Nachtarbeit
Menge: 1,000 Stck

**1.08.02.0003 Demontage Radspanner**
Demontage Radspanner

inkl. Gewichtssatz und Befestigungsteile am Mast für
Fahrdraht bzw. Tragseil komplett demontieren.
Menge: 1,000 Stck

**1.08.02.0004 Demontage Radspanner (nachts)**
Demontage Radspanner (nachts)

inkl. Gewichtssatz und Befestigungsteile am Mast für
Fahrdraht bzw. Tragseil komplett demontieren
in Nachtarbeit
Menge: 1,000 Stck

**1.08.02.0005 Demontage Querfeld**
Demontage Querfeld

einschl. Traversen komplett demontieren
Einschließlich Gestellung der notwendigen Geräte,
Fahrzeuge und Maschinen sowie Auf-und Abladen.
Menge: 4,000 Stck

**1.08.02.0006 Demontage Querfeld (nachts)**
Demontage Querfeld (nachts)

einschl. Traversen komplett demontieren
Einschließlich Gestellung der notwendigen Geräte,
Fahrzeuge und Maschinen sowie Auf-und Abladen
in Nachtarbeit
Menge: 3,000 Stck

**1.08.02.0007 Demontage Ausleger**
Demontage Ausleger

einschl. Traversen komplett demontieren
GFK-Stäbe müssen fachgerecht entsorgt werden.
Einschließlich Gestellung der notwendigen Geräte,
Fahrzeuge und Maschinen sowie Auf-und Abladen.
Menge: 1,000 Stck

**1.08.02.0008 Demontage Ausleger (nachts)**
Demontage Ausleger (nachts)

einschl. Traversen komplett demontieren
GFK-Stäbe müssen fachgerecht entsorgt werden.
Einschließlich Gestellung der notwendigen Geräte,
Fahrzeuge und Maschinen sowie Auf-und Abladen
in Nachtarbeit
Menge: 13,000 Stck

**1.08.02.0009 Demontage Streckentrenner (nachts)**
Demontage Streckentrenner (nachts)

einschl. allem Zubehör und Befestigungsmaterial
komplett  demontieren in Nachtarbeit
Menge: 1,000 Stck

##### 1.08.03 Schrotterlös

*Hinweis: Hinweis*
Hinweis

Dieser Hinweis ist für alle Demontage - Positionen
gültig.
Wiederverwendbare Materialien sind nach Vorgabe des AG
gesondert auszusortieren, zum Betriebshof des AG zu
transportieren und fachgerecht zu lagern
Cu-Schrott (z. B. demontierte Drähte, Seile, Kabel
usw.)
und sonstiger Schrott ist direkt beim Schrotthändler
abzuliefern.
Inkl. aufladen, transportieren, abladen, einschl.
Gestellung
aller notwendigen Geräte.

Die Wiegescheine sowie die Verkaufsbelege sind dem
Auftraggeber nach der Verwertung zeitnah im Original zu
übergeben.

Der Auftragnehmer hat dem Auftraggeber, entsprechend
der Nachweise, eine Netto-Gutschrift auszustellen.

*Hinweis: Hinweis*
Kalkulationsgrundlagen

Kalkulationsgrundlagen
Die Preise für Kupferschrotterlöse sind auf der Basis
der tagesaktuellen DEL-Notiz (Deutsche Elektrolyt-
Kupfer-Notierung für Leitmaterial) mit einem maximalen
Abschlag von 30 % zu ermitteln.
Die tagesaktuellen Schrottpreise können unter
https://www.schrottankauf-
bitterfelderstr23.de/schrottpreise.php und die
tagesaktuellen DEL-Notizwerte (unterer Wert) unter
<https://www.westmetall.com/de/markdaten.php>
abgerufen werden.

Referenzwerte für die Kalkulation
Für die Kalkulation der Kupferschrotterlöse werden
Seitens des AG folgende Referenzwerte festgelegt.
Kupfer: 652 EUR/100 kg (untere DEL-Notiz vom
21.12.2020)
Mischschrott: 100 EUR/t (aktueller Tagespreis vom
21.12.2020)

Angebotsabgabe des Bieters
Der Bieter wird aufgefordert, innerhalb seines
Angebotes einen negativen Einheitspreis mit einen aus
seiner Sicht marktüblichen Abschlag, bei Kupfer jedoch
maximal von 30 % der DEL-Notiz, abzugeben.

Ermittlung Abrechnungsgrundlage Kupfer
Das prozentuale Verhältnis zwischen Referenzwert
DEL-Notiz (AG) zum Angebotspreis (AN) dient zur
Festlegung der Abrechnungsgrundlage.
Beispiel: Referenzwert Kupfer = 652 _/100 kg; Angebot
Schrotterlös = 489 _/100 kg
Ergebnis: Die Differenz zwischen Referenz und Angebot
ergeben einen Abschlag von gerundet 25 %.

Mischschrott
Das prozentuale Verhältnis zwischen Referenzwert und
dem Angebotspreis (AN)
dient zur Festlegung der Abrechnungsgrundlage.
Beispiel: Referenzwert = 60 _/t; Angebot = 48 _/t;
Ergebnis: Die Differenz zwischen Referenz und Angebot
ergeben einen
Abschlag von gerundet 20 %.

Festlegung Abrechnungspreis
Kupfer
Der Abrechnungspreis für den Kupferschrott wird auf der
Grundlage
des ermittelten Abschlages, hier 25 %, mit dem unteren
Wert der DEL-Notiz,
am Tag der Verschrottung festgelegt.

Mischschrott
Der Abrechnungspreis für den Mischschrott wird auf der
Grundlage des ermittelten Abschlages, hier 20 %, gemäß
des tagesaktuellen Schrottpreisindexes, am Tag der
Verschrottung festgelegt.

Die Wiegescheine sowie die Verkaufsbelege sind dem
Auftraggeber nach der Verwertung zeitnah im Original zu
übergeben.

Der Auftragnehmer hat dem Auftraggeber, entsprechend
der Nachweise, eine Netto-Gutschrift auszustellen.

**1.08.03.0001 Schrotterlös Kupferschrott**
Schrotterlös Kupferschrott

Ordnungsgemäße Entsorgung von Kupferschrott.
Die Reinigung des ausgebauten Materials ist zwingend
in die Ausbauposition einzurechnen.

Die Entsorgung von Kupferschrott wird aus
systemseitigen Gründen als Bedarfsposition ausgewiesen,
erfolgt jedoch in jedem Fall durch den AN.

Bei Erzielung eines Schrotterlöses ist dieser als
negativer Wertansatz beim Einheitspreis anzugeben und
im Auftragsfall in Form einer Netto-Gutschrift im
Original mit entsprechendem Nachweis (Wiegekarten und
Verkaufsbelege) bis zur Einstellung der elektronischen
Schlusserfassung über das Internetportal "Futura-SRM"
der Futura Solutions GmbH einzureichen.
Menge: 1000,000 kg

##### 1.08.04 Maste

**1.08.04.0001 Stahlmast-Demontage**
Stahlmast-Demontage

Nicht wieder verwendbarer Stahlmast demontieren,
d. h. nach dem Oberflächenaufbruch Mast 100 cm
unter EOK abtrennen, zerkleinern, aufladen und zum
Schrotthändler (Wiegekarte) transportieren, abladen.
Einschl. Gestellung aller notwendigen Geräte.
Der Schrotterlös geht zu Gunsten des AG und
wird als Gutschrift verrechnet.
Tiefbauleistungen sind in dieser Position nicht
enthalten
Menge: 9,000 Stck

**1.08.04.0002 Stahlmast-Demontage (nachts)**
Stahlmast-Demontage (nachts)

Nicht wieder verwendbarer Stahlmast in Nachtarbeit
demontieren,  d. h. nach dem Oberflächenaufbruch
Mast 100 cm unter EOK abtrennen, zerkleinern, aufladen
und zum Schrotthändler (Wiegekarte) transportieren,
abladen. Einschl. Gestellung aller notwendigen Geräte.
Der Schrotterlös geht zu Gunsten des AG und
wird als Gutschrift verrechnet.
Tiefbauleistungen sind in dieser Position nicht
enthalten
Menge: 10,000 Stck

#### 1.09 Verschiedenes

##### 1.09.01 Baustelleneinrichtung

**1.09.01.0001 Baustelleneinrichtung**
Baustelleneinrichtung

Geräte, Werkzeuge und sonstige Betriebsmittel, die zur
vertragsmäßigen Durchführung der Bauleistungen
erforderlich sind, auf die Baustelle bringen,
bereitstellen und soweit der Geräteeinsatz nicht
gesondert berechnet wird, betriebsfertig aufstellen
einschl. der dafür notwendigen Arbeiten. Die
erforderlichen festen Anlagen herstellen. Baubüros,
Unterkünfte, Werkstätten, Lagerschuppen und dgl.,
soweit erforderlich, antransportieren, aufbauen und
einrichten. Strom-, Wasser-, Fernsprechanschluß sowie
Entsorgungseinrichtungen und dgl. für die Baustelle,
soweit erforderlich herstellen. Bei Bedarf Zufahrtswege
zur Baustelle sowie Lagerplätze, sonstige
Platzbefestigungen und Wege im Baustellenbereich
anlegen. Oberbodenarbeiten einschl. beseitigen von
Aufwuchs für die Baustelleneinrichtung, soweit
erforderlich, ausführen.
Einrichten, unterhalten und sichern sämtlicher Fuß- und
Radwegbeziehungen durch die Baustelle. Gewährleistung
der Andienung der anliegenden Gebäude durch eventuelles
Anlegen und unterhalten provisorischer Zufahrtswege.
Wenn erforderlich Schutzmaßnahmen von Grünflächen und
Großgrün.
Unterhalten und Betreiben der Geräte, Anlagen und
Einrichtungen einschl. Mieten, Pacht, Gebühren und dgl.
werden nicht mit dieser Pauschale, sondern mit den
Einheitspreisen der betreffenden Teilleistungen
vergütet.
Menge: 1,000 LE

**1.09.01.0002 Baustelle räumen**
Baustelle räumen

Alle Geräte, Anlagen, Einrichtungen und dgl. räumen.
Benutzte Flächen und Wege entsprechend dem
ursprünglichen
Zustand unter Wahrung der landschaftspflegerischen
Belange ordnungsgemäß herrichten.
Verunreinigungen beseitigen.
Die Pauschale gilt für alle Leistungen sämtlicher
Abschnitte des Leistungsverzeichnisses.
Menge: 1,000 LE

**1.09.01.0003 Genehmigungen einholen**
Genehmigungen einholen

Aufwendungen für die Beantragung der behördlichen
Genehmigungen zur Eröffnung der Baustelle.

Durchführung der Baumaßnahme (einschl. Nachtarbeit),
Sperrung des öffentlichen Verkehrsraumes, Umleitungen,
Sondernutzung des öffentlichen Verkehrsraumes und
Abnahmen nach Beendigung aller Baumaßnahmen.
Menge: 1,000 LE

**1.09.01.0004 Inbetriebnahme**
Inbetriebnahme

Vor der endgültigen Inbetriebnahme der
Fahrleitungsanlage
ist die Wirksamkeit von Schutzmaßnahmen festzustellen,
ebenso sind Isolations- und Übergangswiderstände durch
Messung zu prüfen. Die Messergebnisse müssen den
VDE-Vorschriften entsprechen. Die für die Messung
erforderlichen Hilfskräfte und Meßgeräte stellt der
Auftragnehmer zur Verfügung. Die Kosten gehen zu Lasten
des Auftragnehmers und sind in die Einheitspreise
einzurechnen. Nach Abschluss der Montagearbeiten hat
der
Auftragnehmer in Abstimmung mit der örtlichen
Bauleitung ein Fahrzeug mit zugehörigem Personal zwecks
maßlichen Nachweis von z. B. Fahrdrahthöhe, -Seitenlage
usw. zur Verfügung zu stellen.
Alle Prüfungen sind entsprechend den in der VOB und der
DIN enthaltenen Forderungen zu veranlassen.
Menge: 1,000 LE

**1.09.01.0005 Revisionsunterlage**
Revisionsunterlage

Nach Fertigstellung der Anlagen sind die Revisionspläne
(Lagepläne und Masttabelle) entsprechend dem aktuellen
Ausbaustand zu erstellen.
D. h. die Revisionspläne sind, entsprechend dem
Standard der
vom AG zur Verfügung gestellten Ausführungspläne
(Lagepläne
erstellt auf Autocad, Masttabelle erstellt auf Excel),
zu erstellen,
zu kennzeichnen und vor der Schlußabnahme dreifach als
farbige
Pläne sowie in digitaler Form (.dwg oder .dxf, sowie
PDF und PLT)
zu übergeben.

Diese Pläne müssen u. a. enthalten:
-Aufgemessene und vermaßte Maststandorte, nummeriert
-Mastlänge und Spitzenzug mit Mast-Angriffskräften und
Richtung
-Wandeisen, vermasst, mit Hinweis, ob vorhanden oder
neu
-Sämtliche im Kettenwerk eingebauten Geräte, Schalter,
Kontakte usw.
- Fahrdrahthöhen mit  Anstiegs- und Abfalllängen bei
Höhenänderungen  (Fahrdrahtabsenkungen nach
DB-Regelfahrleitung).
Das Fehlen gültiger Pläne verhindert die
Schlussabnahme.
Die Revisionspläne umfassen die für den Betrieb, die
Wartung und die Unterhaltung notwendigen Unterlagen.
Menge: 1,000 LE

#### 1.10 Fundamentierung und Erdarbeiten

*Hinweis*
Hinweis
Soweit nicht anders vorgegeben, sind sämtliche

Soweit nicht anders vorgegeben, sind sämtliche
kostenrelevanten Auflagen gemäß den Vorbemerkungen
(Baubeschreibung, Ausführungsbeschreibung, etc.) vom AN
zu tragen und in die Einheitspreise einzurechnen !

Wenn nicht anders beschrieben, sind alle aufgenommenen
oder ausgebauten Stoffe, Materialien und dgl. vom
Auftragnehmer
gemäß Kreislaufwirtschafts- und Abfallgesetz zu laden
und zu
beseitigen. Erforderliche Analysen sind
einzukalkulieren.

Wenn nicht anders beschrieben bedeutet herstellen /
einbauen / verlegen
immer einschließlich Lieferung aller Baustoffe.

Alle erforderliche Zwischentransporte und
Zwischenlagerungen innerhalb
der Baustelle sind einzukalkulieren. Erforderliche
Analysen sind in die
Einheitspreise einzurechnen.

Ein kontinuierliches Arbeiten ist nicht gegeben sowie
das Arbeiten
in kleineren Abschnitten ist einzukalkulieren.
Erschwernisse durch
vorhandene Versorgungsleitungen sind zu berücksichtigen
und
werden nicht gesondert vergütet.

##### 1.10.01 Oberflächenaufbruch

**1.10.01.0001 Gehwegplatten aufnehmen und lagern**
Gehwegplatten aufnehmen und lagern

Gehwegplatten verschiedener Größen und Dicken in Sand-,
Kalk- oder Zementmörtelbett verlegt, einschl.
Mörtelbett aufnehmen, die noch brauchbaren Platten von
Mörtelresten säubern und innerhalb der Baustelle
stapeln.
Plattenbruch und Mörtelbettung ist ordnungsgemäß zu
verwerten. Einschließlich aller Nebenarbeiten.
Menge: 100,000 m²

**1.10.01.0002 Verbundpflaster aufnehmen**
Verbundpflaster aufnehmen,  reinigen und innerhalb der
Baustelle lagern.
(Das Entsorgen von Bruch ist in diese Position mit
einzurechnen!)
Menge: 100,000 m²

**1.10.01.0003 Groß- u. Mittelpflaster aufnehmen und la**
Groß- u. Mittelpflaster aufnehmen und lagern

in Sand aufnehmen und lagern.
Schutt einschließlich Sandbett ist ordnungsgemäß
zu verwerten.
Einschließlich aller Nebenarbeiten.
Menge: 50,000 m²

**1.10.01.0004 Mosaikpflaster aufnehmen, säubern, lager**
Mosaikpflaster aufnehmen, säubern, lagern

Mosaikpflaster in einer Zement-Sandmischung verlegt,
aufnehmen, einschließlich der Mischung. Mosaikpflaster
säubern und innerhalb der Baustelle lagern.
Schutt ist ordnungsgemäß zu verwerten.
Einschließlich aller Nebenarbeiten.
Menge: 5,000 m²

**1.10.01.0005 Rinnenstein aufnehmen**
Rinnenstein aufnehmen

von Verguss reinigen, innerhalb der Baustelle lagern
Schutt ist ordnungsgemäß zu verwerten.
Einschließlich aller Nebenarbeiten
Menge: 15,000 m

**1.10.01.0006 Bordstein aufnehmen**
Bordstein aufnehmen

mit verschiedenen Abmessungen, von Verguss reinigen und
innerhalb der Baustelle lagern komplett einschließlich
aller Nebenarbeiten
Menge: 15,000 m

**1.10.01.0007 Bitumendecke schneiden**
Bitumendecke schneiden

in der Fahrbahn bzw. im Gehweg bis ca. 20 cm tief bzw.
Betontragschicht schneiden.
In diese Position sind sämtliche Nebenarbeiten sowie
der Transport aller notwendigen Maschinen mit
einzurechnen!
Menge: 5,000 m

**1.10.01.0008 Hydranten- und Schieberkappen demontiere**
Hydranten- und Schieberkappen demontieren

Hydranten- und Schieberkappen in Pflasterdecke
freilegen, demontieren und im Baustellenbereich lagern
Menge: 2,000 Stck

**1.10.01.0009 Pfosten wiederverwendbar ausbauen u. lag**
Pfosten  wiederverwendbar ausbauen u. lagern

Pfosten mit und ohne Verkehrsschilder ausbauen und zur
Wiederverwendung auf der Baustelle lagern.
Fundament abbrechen und ordnungsgemäß verwerten.
Einschließlich aller Nebenarbeiten.
Menge: 2,000 Stck

**1.10.01.0010 Fahrradbügel wiederverwendbar ausbauen u**
Fahrradbügel wiederverwendbar ausbauen u. lagern

Fahrradbügel ausbauen und zur Wiederverwendung auf
der Baustelle lagern.
Fundament abbrechen und ordnungsgemäß verwerten.
Einschließlich aller Nebenarbeiten.
Menge: 2,000 Stck

**1.10.01.0011 Baumschutzbügel wiederverwendbar ausbaue**
Baumschutzbügel wiederverwendbar ausbauen u. lagern

Baumschutzbügel ausbauen und zur Wiederverwendung
auf der Baustelle lagern.
Fundament abbrechen und ordnungsgemäß verwerten.
Einschließlich aller Nebenarbeiten.
Menge: 2,000 Stck

**1.10.01.0012 Zaunelement Demontage**
Zaunelement Demontage

inkl. Pfosten bestehend aus schweren Gittermatten und
Pfosten mit Profilschiene verschraubt, verzinkt und
pulverbeschichtet H = ca. 1800 mm, Mattenlänge ca. 1800
mm, Erdarbeiten im Rasengleiseindeckung und Schotter
ausführen, Ordnungsgemäße Entsorgung aller
Abbruchmaterialien.
Einschließlich aller Nebenarbeiten
Menge: 4,000 m

**1.10.01.0013 Rodung Gestrüpp, Busch- und Strauchwerk**
Rodung Gestrüpp, Busch- und Strauchwerk

sowie Bäumen bis 10 cm Stammdurchmesser - 1 m über
Boden gemessen  einschließlich der Wurzelstöcke
freimachen. Das anfallende Material ist ordnungsgemäß
zu verwerten. Einschließlich aller Nebenarbeiten.
Menge: 2,000 m²

**1.10.01.0014 Rodung Niedrigbewuchs**
Rodung Niedrigbewuchs

Das anfallende Material einschließlich der Wurzel
ist ordnungsgemäß zu verwerten.
Einschließlich aller Nebenarbeiten.
Menge: 2,000 m²

**1.10.01.0015 Bituminöse Decke aufbrechen**
Bituminöse Decke aufbrechen

und ordnungsgemäß verwerten. Im Mittel ca. 20 cm dick
Komplett einschließlich aller Nebenarbeiten und
erforderlichen Fahrzeuge und Geräte
Menge: 5,000 m²

##### 1.10.02 Oberflächenwiederherstellung

**1.10.02.0001 18 cm Tragschicht (Geh- und Radweg) hers**
18 cm Tragschicht (Geh- und Radweg) herstellen.

Tragschicht auf Planum herstellen.
Dicke der Schicht: 18 cm
Körnung 0/45 mm, Kalkstein,
18 cm stark profilgerecht einbauen und verdichten.
Menge: 3,000 m²

**1.10.02.0002 28 cm Tragschicht (Parkfläche) herstelle**
28 cm Tragschicht (Parkfläche) herstellen.

Tragschicht auf Planum herstellen.
Dicke der Schicht: 28 cm
Körnung 0/45 mm, Kalkstein,
28 cm stark profilgerecht einbauen und verdichten.
Menge: 3,000 m²

**1.10.02.0003 36 cm Tragschicht (Geh- und Radwegüberfa**
36 cm Tragschicht (Geh- und Radwegüberfahrt) herstellen.

Tragschicht auf Planum herstellen.
Dicke der Schicht: 36 cm
Körnung 0/45 mm, Kalkstein,
36 cm stark profilgerecht einbauen und verdichten.
Menge: 5,000 m²

**1.10.02.0004 Gehwegplatten wieder einbauen**
Gehwegplatten wieder einbauen

Gehwegplatten nach Durchführung der Tiefbaumaßnahme
inkl. 4 cm Bettungsmaterial B 0/5 G liefern und
einbauen,
abziehen, incl. vollständigem Einschlämmen der Flächen
mit F 0/5 G. Fugenbreite 3-5mm, Flächen säubern.
Überschüssiges Material ist fachgerecht zu entsorgen.
Ausführung entsprechend der ursprünglichen Ausführung
Menge: 80,000 m²

**1.10.02.0005 Verschnitt an Gehwegplatten 6 cm herstel**
Verschnitt an Gehwegplatten 6 cm herstellen

Sichtbaren, scharfen Plattenverschnitt der
Gehwegplatten,
Dicke ca. 6 cm, Größe 300 bis 500 nach DIN 485 aus
Beton
mit elektrischen- oder Motorschneidgeräten herstellen.
Einschließlich aller Nebenarbeiten.
Menge: 5,000 m

**1.10.02.0006 Verschnitt an Gehwegplatten 8 cm herstel**
Verschnitt an Gehwegplatten 8 cm herstellen

Sichtbaren, scharfen Plattenverschnitt der
Gehwegplatten,
Dicke ca. 8 cm, Größe 300 bis 500 nach DIN 485 aus
Beton
mit elektrischen- oder Motorschneidgeräten herstellen.
Einschließlich aller Nebenarbeiten.
Menge: 5,000 m

**1.10.02.0007 Gehwegplatten, 30/30/8, liefern**
Gehwegplatten, 30/30/8,  liefern

ohne Fase nach DIN EN 1339
Einschließlich Form- und Passplatten.
Menge: 2,000 m²

**1.10.02.0008 Verbundpflaster wieder einbauen**
Verbundpflaster wieder einbauen

Verbundpflaster nach Durchführung der Tiefbaumaßnahme
inkl. 4 cm Bettungsmaterial B 0/5 G liefern und
einbauen,
abziehen, incl. vollständigem Einschlämmen der Flächen
mit F 0/5 G. Fugenbreite 3-5mm, Flächen säubern.
Überschüssiges Material ist fachgerecht zu entsorgen.
Ausführung entsprechend der ursprünglichen Ausführung
Menge: 85,000 m²

**1.10.02.0009 Verschnitt Verbundpflaster**
Verschnitt Verbundpflaster

Dicke 8 cm, herstellen.
Einschließlich aller Nebenarbeiten
Menge: 45,000 m

**1.10.02.0010 Verbundpflaster Doppel T, liefern**
Verbundpflaster Doppel T, liefern

einschließlich Formsteine nach DIN EN 1338
TT-Form, 8 cm dick
Menge: 1,000 m²

**1.10.02.0011 Rechteckpflasteter 20/10/8, liefern**
Rechteckpflasteter 20/10/8, liefern

einschließlich Formsteine nach DIN EN 1338
TT-Form, 8 cm dick
Menge: 8,000 m²

**1.10.02.0012 Groß-Mittelpflaster verlegen**
Groß-Mittelpflaster verlegen

Groß-Mittelpflaster nach Durchführung der
Tiefbaumaßnahme
4 cm Bettungsmaterial B 0/5 G liefern und einbauen,
abziehen, incl. vollständigem Einschlämmen der Flächen
mit F 0/5 G. Fugenbreite 3-5mm, Flächen säubern.
Überschüssiges Material ist fachgerecht zu entsorgen.
Ausführung entsprechend der ursprünglichen Ausführung
Menge: 1,000 m²

**1.10.02.0013 Mosaikpflaster wieder einbauen**
Mosaikpflaster wieder einbauen

nach Durchführung der Tiefbaumaßnahme auf einem 5 cm
starken Zementmörtelbett neu verlegen.
(Der Ersatz von Bruch ist in diese Position mit
einzurechnen!)
Menge: 1,000 m²

**1.10.02.0014 Prov. Oberflächenwiederherstellung**
Prov. Oberflächenwiederherstellung

Provisorische  Wiederherstellung der Oberfläche durch
Liefern und Einbringen von Mischgut (entsprechend der
Jahreszeit) bis 5 cm Stärke
Komplett einschließlich aller Nebenarbeiten und
erforderlichen  Fahrzeuge und Geräte
Menge: 5,000 m²

**1.10.02.0015 Rinnenstein einbauen**
Rinnenstein einbauen

nach Durchführung der Tiefbaumaßnahme auf einem 15 cm
starken Zementmörtelbett neu verlegen und verfugen
(ggfs. Dehnungsfugen herstellen).
Das Entsorgen von Steinbruch sowie der Ersatz sind in
diese Position mit einzurechnen !
Einschl. Lieferung des Materiales und allen
Nebenarbeiten
Menge: 5,000 m

**1.10.02.0016 Rinnenbahn aus Betonsteinpflaster**
Rinnenbahn aus Betonsteinpflaster

 -Basaltsplit- (16/24/14 cm) einreihig auf einen 15 cm
dicken
Betonfundament herstellen. Einschließlich vergießen der
Fugen
mit Zementschlämme und Säubern der Steine, sowie das
Anlegen von Dehnungsfugen im Abstand von 10m.
Einschließlich Lieferung des Materials, Vorbereitung
der
Unterlage und allen Nebenarbeiten.
Menge: 5,000 m

**1.10.02.0017 Bordsteine setzen**
Bordsteine setzen

Bordstein (vorh. und neu) in Geraden und in Bögen
setzen
Betonbordsteine mit und ohne Rinne anlegen
auf einem 15 cm starken Betonfundament
(Betongüte C12/15) mit einer 10 cm breiten
Rückenstütze neu verlegen und verfugen
(ggfs. Dehnungsfugen herstellen).

In voller Höhe und Breite der Bordsteine und Rinne mit
einer
"TOK"-Scheibe und Fugenkitt sofort nach dem Einbau der
Steine
voll schließen.
Das Entsorgen von Steinbruch sowie der Ersatz sind in
diese Position mit einzurechnen !
Einschl. Lieferung des Materiales und allen
Erd- und Nebenarbeiten
Menge: 2,000 m

**1.10.02.0018 Hochbordstein 15/25 Länge 1 m**
Hochbordstein 15/25 Länge 1 m

mit Anlauf Liefern
Menge: 1,000 Stck

**1.10.02.0019 Bordsteinschnitte herstellen**
Bordsteinschnitte herstellen

Bordsteinschnitte maschinell herstellen. Einschließlich
aller Nebenarbeiten.
Menge: 1,000 Stck

**1.10.02.0020 Fläche mit Haftkleber anspritzen**
Fläche mit Haftkleber anspritzen

Gereinigte Flächen mit Haftkleber - 0,3 kg/m2 -
anspritzen.
Einschließlich Lieferung des Materials und allen
Nebenarbeiten.
Menge: 4,000 m²

**1.10.02.0021 Dichtungsband herstellen**
Dichtungsband herstellen

Fugen in der bituminösen Deckschicht mit schmelzbarem
Bitumendichtungsband herstellen. Vor dem Einbau der
Deckschicht vorhandene Wandung reinigen, soweit
erforderlich trocknen, mit Voranstrich versehen und
nach dem Trocknen des Voranstrich mittels anpressen.
Dicke der Deckschicht ca. 3 cm, Fugenbreite 15 mm.
Die ZTV Asphalt - StB, die TL Min-StB (mit Anhang) und
die TL bitFug sind Bestandteil des Bauvertrages und
somit zusätzliche techn. Vorschriften im Sinn von §1
(Ziffer 2 d) VOB Teil B - DIN 1961.
Einschl. Lieferung des Materiales und allen
Nebenarbeiten

Achtung: Die Arbeiten dürfen nur durch eine von der
Stadt Düsseldorf zugelassenen Fachfirma ausgeführt
werden, ggfs. ist ein Subunternehmer zu beauftragen !!
Menge: 4,000 m

**1.10.02.0022 Straßendecke anfräsen**
Straßendecke anfräsen

Straßendecke ca. 4 cm tief fräsen. Fräsgut geht in
Eigentum des AN über und ist ordnungsgemäß zu
verwerten.
Einschließlich aller Nebenarbeiten.
Menge: 1,000 m²

**1.10.02.0023 Gußasphalt**
Gußasphalt

frei Baustelle liefern und im Mittel 5 cm stark
einbauen und abwalzen.
Einschließlich aller Nebenarbeiten.
Menge: 2,000 m²

**1.10.02.0024 Asphalttragschicht**
Asphalttragschicht

- Typ C - nach ZTVT-StB herstellen. Einbau in Fahrbahn
und Nebenflächen. Einbaugewicht 350 kg/m2 - etwa 15cm -
Mischgut, Typ C aus gebrochenen Mineralstoffen und max.
50 Gew.-v.H.Kiessand. Bindemittel Bitumen.
Einschließlich Lieferung des Materials und allen
Nebenarbeiten.
Menge: 2,000 m²

**1.10.02.0025 Hydranten- und Schieberkappen einbauen**
Hydranten- und Schieberkappen einbauen

Wiedereinbau und auf Höhe setzen incl. der
erforderlichen Erdarbeiten.
Überschüssiger Boden ist zu beseitigen.
Einschließlich des sichtbaren scharfen Verschnittes
des angrenzenden Belages.
Arbeitsraum mit Beton C12/15 verfüllen.

Einschließlich sämtlicher Nebenarbeiten.
Menge: 1,000 Stck

**1.10.02.0026 Pfosten einbauen**
Pfosten einbauen

wieder verwendbar mit und ohne Verkehrsschild setzen
incl. der erforderlichen Erd- und
Fundamentierungsarbeiten.
Überschüssiger Boden ist zu beseitigen.
Einschließlich sämtlicher Nebenarbeiten
Menge: 1,000 Stck

**1.10.02.0027 Fahrradbügel einbauen**
Fahrradbügel einbauen

wieder verwendbaren Fahrradbügel einbauen incl. der
erforderlichen Erd- und Fundamentierungsarbeiten.
Überschüssiger Boden ist zu beseitigen.
Einschließlich sämtlicher Nebenarbeiten.
Menge: 1,000 Stck

**1.10.02.0028 Baumschutzbügel einbauen**
Baumschutzbügel einbauen

wieder verwendbaren Baumschutzbügel einbauen
incl. der erforderlichen Erd- und
Fundamentierungsarbeiten.
Überschüssiger Boden ist zu beseitigen.
Einschließlich sämtlicher Nebenarbeiten.
Menge: 1,000 Stck

**1.10.02.0029 Flächen mit Bewuchs herstellen**
Flächen mit Bewuchs herstellen

Busch- und Strauchwerk sowie von Bäumen bis 10 cm
Stammdurchmesser - 1 m über Boden gemessen -
einschließlich der Wurzelstöcke wiederherstellen.
Das eingelagerte Material einschl. der Wurzeln liefern
und durch den AN ordnungsgemäß einbauen.

Einschließlich aller Nebenarbeiten.
Menge: 2,000 m²

##### 1.10.03 Erdaushub und Wiederverfüllung

*Hinweis: Hinweis*
Die Abrechnung erfolgt nach ausgebautem Erdreich
- bei Blockfundamenten entsprechend der Mastliste
- bei Bohrfundamenten entsprechend  der Baugrube (Kalkulationsbasis ist 1,5 x 1,5 x 1,5 m)
  bzw. des Nachweises bei Besonderheiten

Bei Bohrfundamenten muss generell vorgeschachtet werden

**1.10.03.0001 ERDAUSHUB in Handschachtung ohne Verbau**
ERDAUSHUB in Handschachtung  ohne Verbau

in den Bodenklassen 3 bis 5
d. h. Oberflächenaufbruch, Ausschachtung, Verladen
und Abtransport.
Erdaushub zur Wiederverfüllung ist seitlich zu lagern.
Der überschüssige Erdaushub ist aufzuladen und
ordnungsgemäß zu verwerten.
Einschl. aller erforderlichen Nebenarbeiten
Menge: 15,000 m³

**1.10.03.0002 ERDAUSHUB (nachts) in Handschachtung ohn**
ERDAUSHUB (nachts) in Handschachtung ohne Verbau

in den Bodenklassen 3 bis 5, in den nächtlichen
Betriebspausen
d. h. Oberflächenaufbruch, Ausschachtung, Verladen
und Abtransport.
Erdaushub zur Wiederverfüllung ist seitlich zu lagern.
Der überschüssige Erdaushub ist aufzuladen und
ordnungsgemäß zu verwerten.
Einschl. aller erforderlichen Nebenarbeiten
Menge: 10,000 m³

**1.10.03.0003 ERDAUSHUB ohne Verbau**
ERDAUSHUB ohne Verbau

in den Bodenklassen 3 bis 5
d. h. Oberflächenaufbruch, Ausschachtung, Verladen
und Abtransport.
Erdaushub zur Wiederverfüllung ist seitlich zu lagern.
Der überschüssige Erdaushub ist aufzuladen und
ordnungsgemäß zu verwerten.
Einschl. aller erforderlichen Nebenarbeiten
Menge: 60,000 m³

**1.10.03.0004 ERDAUSHUB (nachts) ohne Verbau**
ERDAUSHUB (nachts) ohne Verbau

in den Bodenklassen 3 bis 5 in den nächtlichen
Betriebspausen
d. h. Oberflächenaufbruch, Ausschachtung, Verladen
und Abtransport.
Erdaushub zur Wiederverfüllung ist seitlich zu lagern.
Der überschüssige Erdaushub ist aufzuladen und
ordnungsgemäß zu verwerten.
Einschl. aller erforderlichen Nebenarbeiten
Menge: 50,000 m³

**1.10.03.0005 ERDAUSHUB in Handschachtung mit Verbau**
ERDAUSHUB in Handschachtung mit Verbau

in den Bodenklassen 3 bis 5,
d. h. Oberflächenaufbruch, Ausschachtung einschl.
Verbau,
Verladen und Abtransport. Beim Verbau sind die Vorgaben
der DIN 4124 zu beachten.
Erdaushub zur Wiederverfüllung ist seitlich zu lagern.
Der überschüssige Erdaushub ist aufzuladen und
ordnungsgemäß zu verwerten.
Einschl. liefern, einbringen, und vorhalten von Verbau
sowie aller erforderlichen Nebenarbeiten
Menge: 6,000 m³

**1.10.03.0006 ERDAUSHUB (nachts) in Handschachtung mit**
ERDAUSHUB (nachts) in Handschachtung mit Verbau

in den Bodenklassen  3 bis 5 in den nächtlichen
Betriebspausen,
d. h. Oberflächenaufbruch, Ausschachtung einschl.
Verbau,
Verladen und Abtransport. Beim Verbau sind die Vorgaben
der DIN 4124 zu beachten.
Erdaushub zur Wiederverfüllung ist seitlich zu lagern.
Der überschüssige Erdaushub ist aufzuladen und
ordnungsgemäß zu verwerten.
Einschl. liefern, einbringen, und vorhalten von Verbau
sowie aller erforderlichen Nebenarbeiten
Menge: 4,000 m³

**1.10.03.0007 ERDAUSHUB mit Verbau**
ERDAUSHUB mit Verbau

in den Bodenklassen  3 bis 5,
d. h. Oberflächenaufbruch, Ausschachtung einschl.
Verbau,
Verladen und Abtransport. Beim Verbau sind die Vorgaben
der DIN 4124 zu beachten.
Erdaushub zur Wiederverfüllung ist seitlich zu lagern.
Der überschüssige Erdaushub ist aufzuladen und
ordnungsgemäß zu verwerten.
Einschl. liefern, einbringen, und vorhalten von Verbau
sowie aller erforderlichen Nebenarbeiten
Menge: 25,000 m³

**1.10.03.0008 ERDAUSHUB (nachts) mit Verbau**
ERDAUSHUB (nachts) mit Verbau

in den Bodenklassen  3 bis 5, in den nächtlichen
Betriebspausen,
d. h. Oberflächenaufbruch, Ausschachtung einschl.
Verbau,
Verladen und Abtransport. Beim Verbau sind die Vorgaben
der DIN 4124 zu beachten.
Erdaushub zur Wiederverfüllung ist seitlich zu lagern.
Der überschüssige Erdaushub ist aufzuladen und
ordnungsgemäß zu verwerten.
Einschl. liefern, einbringen, und vorhalten von Verbau
sowie aller erforderlichen Nebenarbeiten
Menge: 1,000 m³

**1.10.03.0009 Zulage (Erdaushub anfahren)**
Zulage (Erdaushub anfahren)

Zulage zu Pos. "ERDAUSHUB". Erdaushub der im
 Bereich der Baustelle gelagert wurde zur
Wiederverfüllung anfahren.
Komplett mit allen Nebenarbeiten, wie Auf - und Abladen
des Erdaushubes und Transport des Erdaushubes innerhalb
der Baustelle.
(Achtung! Diese Arbeiten sind nach Absprache mit dem
Auftraggeber durchzuführen).
Menge: 5,000 m³

**1.10.03.0010 Zulage (Erdaushub anfahren/nachts)**
Zulage (Erdaushub anfahren/nachts)

Zulage zu Pos. "ERDAUSHUB NACHTS". Erdaushub der
im Bereich der Baustelle gelagert wurde zur
Wiederverfüllung
anfahren.
Komplett mit allen Nebenarbeiten, wie Auf - und Abladen
des Erdaushubes und Transport des Erdaushubes innerhalb
der Baustelle.
(Achtung! Diese Arbeiten sind nach Absprache mit dem
Auftraggeber durchzuführen).
Menge: 1,000 m³

**1.10.03.0011 FUNDAMENT-WIEDERVERFÜLLUNG**
FUNDAMENT-WIEDERVERFÜLLUNG

Nach Herstellung des kompl. Fundamentes Maß e
entsprechend der Masttabelle mit Erdaushub oder
beigestelltem  Ersatzfüllstoff verfüllen und Oberfläche
verkehrssicher ausbilden
Menge: 45,000 m³

**1.10.03.0012 FUNDAMENT-WIEDERVERFÜLLUNG (nachts)**
FUNDAMENT-WIEDERVERFÜLLUNG (nachts)

Nach Herstellung des kompl. Fundamentes Maß e
entsprechend der Masttabelle in den nächtlichen
Betriebspausen zwischen ca. 1.00 und 4.00 Uhr mit
Erdaushub oder beigestelltem  Ersatzfüllstoff verfüllen
und
Oberfläche verkehrssicher ausbilden.
Menge: 20,000 m³

**1.10.03.0013 VERDRÄNGUNGSROHRVERFÜLLUNG**
VERDRÄNGUNGSROHRVERFÜLLUNG

Liefern und Einbringen von Beton C20/25 in das
Verdrängungsrohr (Stahlrohr) auf die Einsatztiefe des
zugehörigen Mastes von Oberkante Fundament ausgehend!
Diese Position kommt nur zur Anwendung, wenn die
Einsatztiefe des Stahlrohres im Beton größer als die
Einsatztiefe des Mastes ist (Mastliste).
Die Abrechnung erfolgt nach eingebrachtem Betonvolumen
entsprechend der Mastliste bzw des Nachweises bei
Besonderheiten.
Menge: 1,000 m³

**1.10.03.0014 Ersatzfüllstoff**
Ersatzfüllstoff

Verdichtungsfähigen Ersatzfüllstoff frei Baustelle
liefern, einschl. Transport innerhalb der
Baustelle.
Diese Leistung ist vorher bei der örtlichen Bauleitung
anzuzeigen!
Komplett mit allen Nebenarbeiten.
Menge: 5,000 m³

**1.10.03.0015 FUNDAMENTSICHERUNG**
FUNDAMENTSICHERUNG

Während der gesamten Fundamentierungsarbeiten, d. h.
vom Erdaushub bis zur endgültigen Wiederherstellung der
Oberfläche ist das "Fundament" entsprechen der
Vorschriften mit Absperrschranken abzusperren
(kein Absperrband) und nachts ständig ausreichend
zu beleuchten, liefern, lagern, transportieren und
betriebereit montieren.
Menge: 100,000 m

**1.10.03.0016 FUNDAMENTABDECKUNG**
FUNDAMENTABDECKUNG

Zusätzliche Abdeckung aus Bohlenbelag
oder Stahlplatten als Sicherung gegen Hereinfallen,
liefern, lagern, transportieren und betriebsbereit
montieren
Menge: 35,000 m²

**1.10.03.0017 PE-Reparaturhalbschalen DN 110**
PE-Reparaturhalbschalen DN 110

schwarz, komplett mit Ober- und Unterteil,
Abmessungen (Durchmesser x Wandstärke): 110 x 5,3 mm
incl. Kaltschrumpfband zum Verbinden der Halbschalen,
Abstandshaltern und sonstigem Zubehör.
Komplett einschließlich aller Nebenarbeiten und
erforderlichen Materialien,liefern, lagern,
transportieren und betriebsbereit montieren
Menge: 5,000 m

**1.10.03.0018 PE-Reparaturhalbschalen DN 110(nachts)**
PE-Reparaturhalbschalen DN 110(nachts)

schwarz, komplett mit Ober- und Unterteil,
Abmessungen (Durchmesser x Wandstärke): 110 x 5,3 mm
incl. Kaltschrumpfband zum Verbinden der Halbschalen,
Abstandshaltern und sonstigem Zubehör.
Komplett einschließlich aller Nebenarbeiten und
erforderlichen Materialien,liefern, lagern,
transportieren und in den nächtlichen Betriebspausen
betriebsbereit montieren
Menge: 1,000 m

**1.10.03.0019 ROHRE UMLEGEN**
ROHRE UMLEGEN

Freigelegte PVC-Rohre umverlegen, einschl. Lieferung
zusätzlicher PVC-Rohre, -Bögen bzw. PVC-Halbschalen.
Kompl. einschl. aller Nebenarbeiten und erforderlichen
Materialien,
liefern, lagern, transportieren und
betriebsbereit montieren.
Menge: 5,000 m

**1.10.03.0020 ROHRE UMLEGEN (nachts)**
ROHRE UMLEGEN (nachts)

Freigelegte PVC-Rohre umverlegen, einschl. Lieferung
zusätzlicher PVC-Rohre, -Bögen bzw. PVC-Halbschalen.
Kompl. einschl. aller Nebenarbeiten und erforderlichen
Materialien,
liefern, lagern, transportieren und in den
nächtlichen Betriebspausen betriebsbereit montieren.
Menge: 1,000 m

**1.10.03.0021 KABEL ABSICHERN**
KABEL ABSICHERN

Freigelegte Kabel und Rohre absichern
und entsprechend dem vorgefundenen Zustand wieder
verlegen.Komplett einschließlich aller Nebenarbeiten
und erforderlichen Materialien,liefern, lagern,
transportieren und betriebsbereit montieren.
Menge: 5,000 m

**1.10.03.0022 KABEL ABSICHERN (nachts)**
KABEL ABSICHERN (nachts)

Freigelegte Kabel und Rohre absichern und entsprechend
dem vorgefundenen Zustand wieder verlegen.
Komplett einschließlich aller
Nebenarbeiten und erforderlichen Materialien,
liefern, lagern, transportieren und in den nächtlichen
Betriebspausen betriebsbereit montieren.
Menge: 1,000 m

##### 1.10.04 Stahlrohr

*Hinweis: Hinweis*
Die Abrechnung erfolgt entsprechend der in der

Die Abrechnung erfolgt entsprechend der in der
Mastliste
angegebenen Längen bzw. des Nachweises bei
Besonderheiten.
Evtl. für die Montage erforderliche Mehrlängen sind in
die
Einheitspreise einzurechnen

**1.10.04.0001 Stahlrohr (610/8)**
Stahlrohr (610/8)

längs- oder spiralnahtgeschweißt
S235 (St 37) nach DIN EN 10210
in Teillängen liefern, lagern und transportieren

Durchmesser  610 mm,
Wandstärke  8 mm
Menge: 65,000 m

**1.10.04.0002 Stahlrohr (711/8)**
Stahlrohr (711/8)

längs- oder spiralnahtgeschweißt
S235 (St 37) nach DIN EN 10210
in Teillängen liefern, lagern und transportieren

Durchmesser  711 mm,
Wandstärke  8 mm
Menge: 20,000 m

**1.10.04.0003 Stahlrohr abbrennen**
Stahlrohr abbrennen

wenn die geforderte Einbringtiefe auf grund der
Festigkeit
des Bodens nicht erreicht wird Einschließlich aller
erforderlichen Nebenarbeiten inkl. Gestellung
Schweißgerät und Entsorgung des Reststahlrohres
Menge: 1,000 Stck

**1.10.04.0004 Deckel für Stahlrohr Ø 610 mm**
Deckel für Stahlrohr Ø 610 mm

Deckel zur Sicherung des Stahlrohres (OK-Rohr)
liefern, lagern, im Baustellenbereich transportieren,
montieren und gegen Verrutschen sichern
Menge: 10,000 Stck

**1.10.04.0005 Deckel für Stahlrohr Ø 711 mm**
Deckel für Stahlrohr Ø 711 mm

Deckel zur Sicherung des Stahlrohres (OK-Rohr),
liefern, lagern, im Baustellenbereich transportieren,
montieren und gegen Verrutschen sichern
Menge: 3,000 Stck

##### 1.10.05 Blockfundamente

*Hinweis: Hinweis*
ACHTUNG:Vor Einbringen des Betons ist bei jedem

ACHTUNG:Vor Einbringen des Betons ist bei jedem
Fundament die erforderliche Länge des Rohres zu
ermitteln.
Sofern keine anderen Angaben gemacht werden ist
die Gesamtlänge des Stahlrohres ist so zu bemessen,
daß sich OK-Rohr 0,3 m unter EOK befindet.
Die Abrechnung erfolgt nach eingebautem Betonvolumen entsprechend der Mastliste bzw. des
Nachweises bei Besonderheiten.

**1.10.05.0001 Blockfundament, System Nr.: 79 09 01**
Blockfundament, System Nr.: 79 09 01

d. h. Liefern und Einbringen des Betons C 20/25;
Expositionsklasse X0.
Menge: 1,000 m³

**1.10.05.0002 Blockfundament (nachts), System Nr.: 79**
Blockfundament (nachts), System Nr.: 79 09 01

d. h. Liefern und Einbringen des Betons C 20/25;
Expositionsklasse X0 in den nächtlichen Betriebspausen
.
Menge: 1,000 m³

**1.10.05.0003 Stahlrohr Ø 610 mm einbauen**
Stahlrohr Ø 610 mm einbauen

im Blockfundament für Masteinsatz.transportieren und
betriebsbereit montieren
Menge: 7,000 Stck

**1.10.05.0004 Stahlrohr Ø 610 mm einbauen nachts**
Stahlrohr  Ø 610 mm einbauen nachts

im Blockfundament für Masteinsatz.transportieren und in
den nächtlichen Betriebspausen betriebsbereit montieren
Menge: 3,000 Stck

**1.10.05.0005 Stahlrohr Ø 711mm einbauen**
Stahlrohr Ø 711mm einbauen

im Blockfundament für Masteinsatz. transportieren und
betriebsbereit montieren
Menge: 2,000 Stck

**1.10.05.0006 Stahlrohr Ø 711 mm einbauen nachts**
Stahlrohr Ø 711 mm einbauen nachts

im Blockfundament für Masteinsatz.transportieren und in
den nächtlichen Betriebspausen betriebsbereit montieren
Menge: 1,000 Stck

##### 1.10.06 Bohrgründung

**1.10.06.0001 Bohrgerät (Bohrgründung)**
Bohrgerät (Bohrgründung)

An- und Abtransport des Bohrgerätes einschl.
Baustelleneinrichtung
Menge: 1,000 Stck

**1.10.06.0002 Bohrgründung Ø 610 (vibrationsfrei), Sys**
Bohrgründung Ø 610 (vibrationsfrei), System Nr.: 79 10 01

Rohr Ø 610
Länge entsprechend der Mastliste lagern, transportieren
und vibrationsfrei bohren; anschließend Rohr
entsprechend der Einspanntiefe des Mastes (Mastliste)
plus 20 cm ausbohren, 20 cm Ausgleichsbetonschicht
liefern und im Rohr einbauen, einschließlich aller
erforderlichen Nebenarbeiten
Menge: 7,000 Stck

**1.10.06.0003 Bohrgründung Ø 610 nachts (vibrationsfre**
Bohrgründung Ø 610 nachts (vibrationsfrei), System Nr.: 79 10 01

Rohr Ø 610
Länge entsprechend der Mastliste lagern, transportieren
und vibrationsfrei bohren; anschließend Rohr
entsprechend der Einspanntiefe des Mastes (Mastliste)
plus 20 cm ausbohren, 20 cm Ausgleichsbetonschicht
liefern und im Rohr einbauen, einschließlich aller
erforderlichen Nebenarbeiten in den nächtlichen
Betriebspausen
Menge: 3,000 Stck

**1.10.06.0004 Bohrgründung Ø 711 (vibrationsfrei), Sys**
Bohrgründung Ø 711 (vibrationsfrei), System Nr.: 79 10 01

Rohr Ø 711
Länge entsprechend der Mastliste lagern, transportieren
und vibrationsfrei bohren; anschließend Rohr
entsprechend der Einspanntiefe des Mastes (Mastliste)
plus 20 cm ausbohren, 20 cm Ausgleichsbetonschicht
liefern und im Rohr einbauen, einschließlich aller
erforderlichen Nebenarbeiten
Menge: 2,000 Stck

**1.10.06.0005 Bohrgründung Ø 711 nachts (vibrationsfre**
Bohrgründung Ø 711 nachts (vibrationsfrei), System Nr.: 79 10 01

Rohr Ø 711
Länge entsprechend der Mastliste lagern, transportieren
und vibrationsfrei bohren; anschließend Rohr
entsprechend der Einspanntiefe des Mastes (Mastliste)
plus 20 cm ausbohren, 20 cm Ausgleichsbetonschicht
liefern und im Rohr einbauen, einschließlich aller
erforderlichen Nebenarbeiten in den nächtlichen
Betriebspausen
Menge: 1,000 Stck

**1.10.06.0006 Stützfundament für Bohrgründung**
Stützfundament für Bohrgründung

bei Auffälligkeiten bzgl. der Bodenfestigkeit
Herstellen von Blockfundamenten d. h. Liefern und
Einbringen des Betons C 20/25.
Abmessungen: 1,5 x 1,5 x 1,0 m³
Menge: 2,000 Stck

**1.10.06.0007 Stützfundament für Bohrgründung (nachts)**
Stützfundament für Bohrgründung (nachts)

bei Auffälligkeiten bzgl. der Bodenfestigkeit
Herstellen von Blockfundamenten d. h. Liefern und
Einbringen des Betons C 20/25 in den nächtlichen
Betriebspause
Abmessungen: 1,5 x 1,5 x 1,0 m³
Menge: 1,000 Stck

**1.10.06.0008 Bohrgerät (Sondierung)**
Bohrgerät (Sondierung)

An- und Abtransport des Bohrgerätes für die Sondierung
einschl. Baustelleneinrichtung
Menge: 2,000 Stck

**1.10.06.0009 Sondierungsbohrung**
Sondierungsbohrung

Bei Bodeneingriffen die tiefer als 0,8 m sind ist vor
jeder Rammung/Bohrung der Kampfmittelbeseitigungsdienst
(Bezirksregierung Düsseldorf E-Mail: kbd@brd.nrw.de )
zu beauftragen, eine Untersuchung auf noch im Boden
orhandene Kampfmittel und Sprengkörper durchzuführen.
Erst nach Freigabe durch den Kampfmittelbeseitigungsdienst darf eine  Bohrung erfolgen.
In diese Position sind sämtliche anfallenden Kosten für
Untersuchungen (Bohrung 110mm Durchmesser, 7m tief,
Sicherung der Bohrung mit einem 8m Kunststoffrohr) und
Genehmigungen einzurechnen.
Einschließlich aller erforderlichen Nebenarbeiten
inkl. Gestellung Bohrgerät
Menge: 10,000 Stck

**1.10.06.0010 Sondierungsbohrung nachts**
Sondierungsbohrung nachts

Bei Bodeneingriffen die tiefer als 0,8 m sind ist vor
jeder Rammung/Bohrung der Kampfmittelbeseitigungsdienst
(Bezirksregierung Düsseldorf E-Mail: kbd@brd.nrw.de )
zu beauftragen, eine Untersuchung auf noch im Boden
vorhandene Kampfmittel und Sprengkörper durchzuführen.
Erst nach Freigabe durch den Kampfmittelbeseitigungsdienst darf eine  Bohrung erfolgen.
In diese Position sind sämtliche anfallenden Kosten für
Untersuchungen (Bohrung 110mm Durchmesser, 7m tief,
Sicherung der Bohrung mit einem 8m Kunststoffrohr) und
Genehmigungen einzurechnen.
Einschließlich aller erforderlichen Nebenarbeiten inkl.
Gestellung Bohrgerät  in den nächtlichen Betriebspausen
Menge: 3,000 Stck

**1.10.06.0011 Erschütterungsmessung**
Erschütterungsmessung

nach DIN 4150 Teil 3 als Probemessung im Bereich von
Gebäuden, einschließlich Kurzbericht und aller
erforderlichen Nebenarbeiten.
Menge: 10,000 Stck

**1.10.06.0012 Erschütterungsmessung (nachts)**
Erschütterungsmessung (nachts)

nach DIN 4150 Teil 3 als Probemessung im Bereich von
Gebäuden, einschließlich Kurzbericht und aller
erforderlichen Nebenarbeiten.
Menge: 3,000 Stck

**1.10.06.0013 Fundamentberechnung**
Fundamentberechnung
Umrechnung eines Blockfundamentes als Rammrohr
Menge: 1,000 Stck
